# Jardín vertical modular NaturPots®

- Propiedad del archivo: CONSTRUNARIO
- Formato: FIEBDC-3/2012
- Programa: Construnario Versión 2.11
- Fecha de los precios: 06/07/2017
- Divisa: EUR

**C2000JAR_21** m2 Jardín vertical modular NaturPots®
Precio: 77.50
NaturPots® es la solución recomendada por Paisajismo Urbano para la creación de sencillas composiciones de jardinería vertical. Su sistema modular y su mínimo mantenimiento transforman el concepto de la jardinería vertical, adaptada ahora al ámbito doméstico y a pequeña escala. La total versatilidad de Naturpots® brinda infinitas posibilidades de distribución, adaptándose a las necesidades específicas de diseño, tanto para lograr formas rectas o angulares como para crear efectos curvos o circulares. Naturpots® es el sistema modular con el que podrá crear espectaculares jardines verticales de cualquier tamaño de una forma sencilla, asequible y adaptada a sus necesidades de diseño.
