# Jardín vertical modular HydroWall®

- Propiedad del archivo: CONSTRUNARIO
- Formato: FIEBDC-3/2012
- Programa: Construnario Versión 2.11
- Fecha de los precios: 06/07/2017
- Divisa: EUR

**C2000JAR_22** u Jardín vertical modular HydroWall®
Precio: 44.58
HydroWall ® es el resultado de las investigaciones de Paisajismo Urbano ® en la búsqueda del sistema modular idóneo para la construcción de jardines verticales domésticos y a pequeña escala y con requerimientos de mantenimientos mínimos. Su diseño ligero y resistente, y su exclusivo sistema de riego convierten a HydroWall® en la alternativa más sencilla para llevar los jardines verticales a su domicilio, ajustándose a todos los espacios y requerimientos posibles.
