# Jardín vertical modular EasyGarden®

- Propiedad del archivo: CONSTRUNARIO
- Formato: FIEBDC-3/2012
- Programa: Construnario Versión 2.11
- Fecha de los precios: 06/07/2017
- Divisa: EUR

**C2000JAR_23** m2 Jardín vertical modular EasyGarden®
Precio: 60.00
EasyGarden® es el resultado de las investigaciones de Paisajismo Urbano® en la búsqueda del sistema modular idóneo para la construcción de jardines verticales domésticos y a pequeña escala, de bajo coste y con requerimientos de mantenimientos mínimos. Su diseño ligero y resistente, unido a su reducido volumen hacen de EasyGarden ® la mejor opción para la instalación de jardines verticales de tamaño reducido en lugares con poco espacio disponible. EasyGarden® está fabricado con PET reciclado y es virtualmente indestructible. Este increíble material proporciona a las plantas un medio seguro en el que crecer, puesto que su pH es neutro y no reactivo, por lo que puede ser utilizado a cualquier altura.
