# FytoDecor Basic

- Propiedad del archivo: CONSTRUNARIO
- Formato: FIEBDC-3/2012
- Programa: Construnario Versión 2.11
- Fecha de los precios: 06/07/2017
- Divisa: EUR

**C2000JAR_31** m2 FytoDecor Basic
Precio: 110.00
De manera simultanea a la incorporación de los jardines verticales a la arquitectura urbana se está desarrollando una nueva tendencia: los jardines verticales artificiales. Desde Paisajismo Urbano queremos mantener nuestra política de excelencia, y por ello hemos buscado las mejores calidades. FytoDecor Basic es el jardín vertical artificial perfecto para proyectos con bajo presupuesto o que buscan cubrir la superficie con un solo tipo de planta. Es la opción más económica sin renunciar a la calidad. Cada uno de los muros artificiales de Paisajismo Urbano está diseñado y realizado manualmente, por lo que no existen dos proyectos iguales. Además pueden personalizarse en función de las necesidades del cliente, adaptándonos a requisitos corporativos o personales.
