# Jardines verticales - sistema patentado

- Propiedad del archivo: CONSTRUNARIO
- Formato: FIEBDC-3/2012
- Programa: Construnario Versión 2.11
- Fecha de los precios: 06/07/2017
- Divisa: EUR

**C2000JAR_11** m2 Jardines verticales - sistema patentado
Precio: 250.00
Sistema paisajismo urbano. Sistema patentado (patente número: p201030799). Sistema de jardinería vertical de fachadas destinado a la plantación de especies vegetales, con pendientes comprendidas entre 30° y 90°. Compuesta por: - Una primera capa formada por un rastrelado de perfiles de acero galvanizado, dimensionados según solicitaciones de carga a viento y estado de soporte, con medidas 20x40mm. Anclados a la estructura portante del edificio. - Una segunda capa formada por un panel aminoplástico, p-urb 750, de 10mm de espesor, un peso de 15kg/m², punto de rotura en 40n/mm², color blanco, con resistencia a rayos uv limitada (no tiene exposición), con límites de temperatura en -50°c y 80°c y una durabilidad superior a 30 años. Anclado con tornillería al rastrelado. - Una tercera capa de plantación formada por dos paneles de polifieltro fitogenerante, p-urb 700, de 6mm de espesor (3mm+3mm), un peso de 15kg/m², punto de rotura en 5,5 kn/m², resistente a ácidos y alcalinos, una permeabilidad al agua de 5 litros por m²/s, con capa exterior ignífuga por su saturación de agua (a1 une iso) y una durabilidad de 150 añosy bajo circunstancias de arraigamiento 25 años sin mantenimiento. Sujeta al panel aminoplástico mediante grapas metálicas p-urb 233. - Una última capa de cobertura vegetal formada por las especies seleccionadas según las características de la obra, con un peso de 10-15kg/m². - Incorpora un sistema de riego con control automatizado y seguridad remota npksystem-5000/paisajismo urbano. Riego con las líneas tech-line de tubería de pe, con goteo cada 5cm. - El sistema, con una cantidad de agua almacenada de 5l/m², tiene un peso total saturado de 30-35kg/m² y un espesor de 20mm (sin plantas)
