# Blink acero inoxidable

- Propiedad del archivo: CONSTRUNARIO
- Formato: FIEBDC-3/2012
- Programa: Construnario Versión 2.11
- Fecha de los precios: 11/07/2017
- Divisa: EUR

**OLI093399** u Blink acero inoxidable
Pulsador para cisterna OLI modelo BLINK fabricado en acero inox. Accionamiento neumático. Doble descarga. - Doble descarga. - Accionamiento neumático. - Fuerza de accionamiento <20 N. - Espesor de 2 mm. - 2 años de garantía. Compatible con OLI74 PLUS y EXPERT EVO, versiones neumáticas.
