# GLOBE blanco

- Propiedad del archivo: CONSTRUNARIO
- Formato: FIEBDC-3/2012
- Programa: Construnario Versión 2.11
- Fecha de los precios: 11/07/2017
- Divisa: EUR

**OLI152949** u GLOBE blanco
- Doble descarga. - Accionamiento mecánico. - Fuerza de accionamiento < 20 N. - Espesor de 6.5 mm. - Apertura y cierre con sistema de “clic”. - Pulsador en ABS: alta resistencia a los arañazos. - 2 años de garantía.
