# EASY DUAL cromo brillo

- Propiedad del archivo: CONSTRUNARIO
- Formato: FIEBDC-3/2012
- Programa: Construnario Versión 2.11
- Fecha de los precios: 11/07/2017
- Divisa: EUR

**OLI011642** u EASY DUAL cromo brillo
- Doble descarga. - Accionamiento neumático. - Compatible con todas las cisternas neumáticas empotradas y adosadas de OLI. - Material: ABS. - A prueba de vandalismo. - Pulsadores ajustables: 0mm, 18mm o 32mm. - 2 años de garantía. NOTA. Necessario instalar el 640984 (placa de inspeción metálica) y los tubos neumáticos 043234 y 049544
