# ELECTRA URINAL Batt

- Propiedad del archivo: CONSTRUNARIO
- Formato: FIEBDC-3/2012
- Programa: Construnario Versión 2.11
- Fecha de los precios: 11/07/2017
- Divisa: EUR

**OLI119222** u ELECTRA URINAL Batt.
Pulsador para descarga urinario OLI modelo ELECTRA URINARIO II fabricado en acero inox acabado pulido. Accionamiento electrónico. Descarga única. - Descarga única. - Fluxor eletronico de sensor infra-rojo. - Pré-limpieza automatica. - Caudal ajustable. - Presión de funcionamiento: 0,3-10 bares. - Fuente de alimentacion segura 110-240/24 VAC conforme EN60730 (AC) o pilas (Batt. - 6x tipo AAA 1.5v, no incluidas). - Conexiones de agua G ½”. - Sistema anti-vandalico. - Acabado inox pulido. - 2 años de garantía. Compatible con URINARIO Sanitarblock. El caudalímetro debe instalarse antes de cerrar la pared.
