# OLI120 PLUS - Electrónico

- Propiedad del archivo: CONSTRUNARIO
- Formato: FIEBDC-3/2012
- Programa: Construnario Versión 2.11
- Fecha de los precios: 11/07/2017
- Divisa: EUR

**OLI154075** u OLI120 PLUS - Electrónico
Cisterna empotrada OLI120 PLUS - DIRECT. Para pulsador NO TOUCH, Para inodoros a suelo - Doble descarga en cisternas empotradas compatibles con pulsadores de descarga únicos o dobles de 6/3 litros (ajustable a 4/2 o 7/3 litros). - Cisterna de polipropileno (PP) altamente resistente y inalterable a la tensión térmica. - Llenado retardador: válvula Azor plus. - Certificación NF de clase 1 de válvula silenciosa. - Pulsador NO TOUCH, sensor capacitivo con tecnología hidroboost, accionamiento sin contacto. - Espesor de 120 mm. - Con revestimiento anticondensación. - De conformidad con las normas DIN/NF/KIWA. - Clase CL1 de CE EN 14055. - 10 años de garantía. Incluidos: - Tubo de descarga de 360 mm. - Kit de fijación a la pared. - Red para una mayor adhesión al mortero. - Válvula de cierre G ½”. - Tubo de conexión del inodoro Ø 45.
