# OLI120 PLUS - Neumático Sanitarblock Bidé Electrónico

- Propiedad del archivo: CONSTRUNARIO
- Formato: FIEBDC-3/2012
- Programa: Construnario Versión 2.11
- Fecha de los precios: 11/07/2017
- Divisa: EUR

**OLI154080** u OLI120 PLUS - Neumático Sanitarblock Bidé Electrónico
Cisterna con bastidor OLI120 PLUS Sanitarblock. Para pulsador Mecánico. Para inodoros suspendidos en tabiquería ligera. - Doble descarga en cisternas empotradas compatibles con pulsadores de descarga únicos o dobles de 6/3 litros (ajustable a 4/2 o 7/3 litros). - Cisterna de polipropileno (PP) altamente resistente y inalterable a la tensión térmica. - Llenado retardador: válvula Azor plus. - Certificación NF de clase 1 de válvula silenciosa. - Compatible con todos los inodoros suspendidos. - Espesor de 126-170 mm. - Empotrada en pared o en placa de yeso. - Estructura probada para cargas de 400 kg. - Codo de desagüe ajustable en profundidad. - Instalación rápida y sencilla con sistema de ajuste rápido. - Altura ajustable de 0 a 200 mm. Incluidos: - Material de fijación del inodoro. - Material de fijación de la estructura. - Conexión de entrada y de salida del inodoro. - Codo de desagüe y adaptador d=90/110. - Válvula de cierre G ½”.
