# OLI EXPERT PLUS - Neumático

- Propiedad del archivo: CONSTRUNARIO
- Formato: FIEBDC-3/2012
- Programa: Construnario Versión 2.11
- Fecha de los precios: 11/07/2017
- Divisa: EUR

**OLI721005** u OLI EXPERT PLUS - Neumático
EXPERT EVO. - Cisterna empotrada de doble descarga de 6/3 litros (ajustable a 4/2 o 7/3 litros). - Versión ajustada previamente de 4/2 (CL1) o 4/2,6 litros (CL2 bajo pedido). - Cisterna de polipropileno (PP) altamente resistente e inalterable a la tensión térmica. - Llenado retardador: válvula Azor plus. - Certificación NF de clase 1 de válvula silenciosa. - Espesor de 150 mm. - Accionamiento/acceso superior o delantero. - Accionamiento mecánico. - Kit neumático disponible. - Posibilidad de instalación de un codo inferior/superior. - Cisterna certificada de conformidad con las normas NF, SAI y WRAS. - Clase CL1 de CE EN 14055. - Eficiencia hídrica de clase “A”, que cumple con los requisitos de la ANQIP. - Con revestimiento anticondensación. - 10 años de garantía. - Compatible con todos los inodoros montados en el suelo. Incluidos: - Tubo de descarga de 315 mm. - Válvula de cierre G ½”. - Tubo de conexión del inodoro Ø 45.
