# Descargador Deco DD - Válvula de descarga

- Propiedad del archivo: CONSTRUNARIO
- Formato: FIEBDC-3/2012
- Programa: Construnario Versión 2.11
- Fecha de los precios: 11/07/2017
- Divisa: EUR

**OLI220006** u Descargador Deco DD - Válvula de descarga
- Válvula de doble descarga con volumen de agua de media descarga ajustable - Descarga de caudal alta - Sistema de amortiguación, funcionamiento silencioso - Tubo de desagüe telescópico ajustable - Instalación y mantenimiento sencillo (sistema de bayoneta) - Junta de silicona - Permite la descentralización del botón - 5 años de garantía - Válido para todos los sanitarios del mercado. Incluidos - Sistema de fijación de cisterna cerámica al inodoro - Junta del inodoro de espuma (que compensa la irregularidad de la cerámica) - Pulsador de cromado autoajustable con roseta para cisternas con orificios en la tapa de Ø 16 a Ø 60 mm
