# Línea de recubrimientos resistente a la abrasión, Abrasion Proof® de Adapta Color - de Adapta Color

- Propiedad del archivo: CONSTRUNARIO
- Formato: FIEBDC-3/2012
- Programa: Construnario Versión 3.51
- Fecha de los precios: 04/11/2022
- Divisa: EUR

**ABRA_PROF** l Línea de recubrimientos resistente a la abrasión, Abrasion Proof® de Adapta Color - de Adapta Color
Esta línea de recubrimientos ha sido especialmente desarrollada para conferir una excelente resistencia a la abrasión. La acción mecánica de rozamiento y desgaste durante el transporte o uso de los objetos recubiertos erosiona su superficie, especialmente cuando en ésta se depositan partículas de polvo u otros materiales. En la plataforma rotatoria de abrasión Taber se valora el deterioro de la zona ensayada, y particularmente en el caso de las pinturas, se determina la pérdida de miligramos por el número de ciclos de abrasión o viceversa. La resistencia a la abrasión de un recubrimiento no tiene relación directa con su resistencia al rayado.
