# Línea de recubrimientos para perfiles de aluminio, Adapta SDS® - Super Durable System de Adapta Color - de Adapta Color

- Propiedad del archivo: CONSTRUNARIO
- Formato: FIEBDC-3/2012
- Programa: Construnario Versión 3.51
- Fecha de los precios: 04/11/2022
- Divisa: EUR

**ADA_SDS** l Línea de recubrimientos para perfiles de aluminio, Adapta SDS® - Super Durable System de Adapta Color - de Adapta Color
Las series SDS® - Super Durable System - están especialmente diseñadas para el recubrimiento de perfiles de aluminio usados en arquitectura y para otros sustratos donde se necesite la máxima resistencia al exterior, con la especial atención a la retención del brillo y el color. Los recubrimientos Adapta SDS® están homologados con la licencia Qualicoat Clase 2 y pueden ser suministrados en una amplia gama de colores sólidos o metalizados.
