# Recubrimiento autolimpiante, Autoclean de Adapta Color - de Adapta Color

- Propiedad del archivo: CONSTRUNARIO
- Formato: FIEBDC-3/2012
- Programa: Construnario Versión 3.51
- Fecha de los precios: 04/11/2022
- Divisa: EUR

**AUTOCLEAN** l Recubrimiento autolimpiante, Autoclean de Adapta Color - de Adapta Color
Los recubrimientos auto-limpiantes desarrollados por Adapta Color están basados en dos lineas de investigación diferentes que dan fruto a las siguientes tecnologías: Recubrimientos fotocatalíticos En las superficies se van depositando moléculas y compuestos orgánicos que son responsables de su manchado e indirectamente sirven de base de anclaje al polvo común. La acción fotocatalítica de estas pinturas actúa eliminando estas moléculas minimizando la posibilidad de anclaje de otros contaminantes y reduciendo la necesidad de mantenimiento de estas superficies. Recubrimientos hidrofóbicos Simulan el llamado “efecto loto”, cuando las gotas de agua caen sobre las hojas de loto se recogen en círculos debido a que los diminutos filamentos de la superficie se unen creando una superficie que repele el agua. Este tipo de recubrimientos ha sido diseñado para que las gotas de agua resbalen evitando que se sequen en la superficie evitando la creación de moho o aspecto sucio, generando a su vez un arrastre mecánico de los partículas depositadas en la película.
