# Recubrimiento en polvo de muy baja porosidad, Electric insulation de Adapta Color - de Adapta Color

- Propiedad del archivo: CONSTRUNARIO
- Formato: FIEBDC-3/2012
- Programa: Construnario Versión 3.51
- Fecha de los precios: 04/11/2022
- Divisa: EUR

**ELE_INSULA** l Recubrimiento en polvo de muy baja porosidad, Electric insulation de Adapta Color - de Adapta Color
Recubrimiento en polvo de muy baja porosidad, con aplicación electrostática o por lecho fluido, diseñado para proporcionar una alta protección y un excelente aislamiento eléctrico en componentes electrónicos, interruptores, conectores, toroides , slots, etc... - Temperaturas de trabajo hasta 300ªC - Máximo voltaje de trabajo 1000 voltios. Características - Excelente aislamiento eléctrico (cut through resistance). - Excelente resistencia química y calórica. - Excelente resistencia al choque térmico y a los impactos. - Retardante de llama (flame retardancy). - Desarrollado en diferentes colores.
