# b-COR base metálica - 0,5 litros

- Propiedad del archivo: CONSTRUNARIO
- Formato: FIEBDC-3/2012
- Programa: Construnario Versión 3.51
- Fecha de los precios: 19/09/2017
- Divisa: EUR

**BCOR_1** u b-COR base metálica - 0,5 litros
Un producto innovador, base agua, e imitador del acero corten. b-COR base metálica es un compuesto que posee partículas férricas y que, aplicado en una superficie preparada previamente, y una vez seco, se puede oxidar con nuestro activador de óxido act-COR para, posteriormente, aplicarle el tratamiento de acabado que deseemos. Fácil de aplicar, requiere que, sobre la superficie donde se desee pintar, exista un sellado previo (capa de imprimación adecuada según superficie) y que la superficie está limpia de grasa y elementos que se puedan desprender. Entre las muchas posibilidades, es posible oxidar una pared de yeso, escayola o pladur, dando un carácter vanguardista a la misma y ofreciendo alternativas al clásico pintado o estucado. También se ha utilizado para arreglar desperfectos en chapas de acero corten donde no era posible chorrear ni dar tratamiento de envejecimiento no agresivo. IMPORTANTE: la aplicación aquí descrita es únicamente a modo orientativo. Debe leer y seguir atentamente las instrucciones de uso y aplicación que encontrará en la ficha técnica del producto. Un uso inadecuado o incorrecto del producto o diferente del procedimiento descrito en la ficha técnica puede conducir a unos resultados diferentes de los esperados, tales como oxidación irregular de las superficies, saturación del color o un acabado demasiado irregular.
