# ds-COR desengrasante - 25 litros

- Propiedad del archivo: CONSTRUNARIO
- Formato: FIEBDC-3/2012
- Programa: Construnario Versión 3.51
- Fecha de los precios: 19/09/2017
- Divisa: EUR

**DSCOR_5** u ds-COR desengrasante - 25 litros
ds-COR está particularmente indicado para: industria, transporte, industria agro-alimentaria, colectividades, construcción. CARACTERÍSTICAS: - Composición: tensio activos no iónicos, secuestrantes, solvente oxigenado, inhibidores de corrosión, sales minerales alcalinas. - Aspecto: líquido - Color: amarillo fluorescente - pH del producto puro: 13,20 ± 0,010 - Densidad: 1,052 a 20°C - Punto de inflamación: nulo
