# Kits de portero electrónico para edificios

- Propiedad del archivo: CONSTRUNARIO
- Formato: FIEBDC-3/2012
- Programa: Construnario Versión 3.01
- Fecha de los precios: 28/09/2017
- Divisa: EUR

| Código | Descripción |
|---|---|
| GOL_0109 | Kits de portero electrónico para edificios |
