# Codo estampado 90° doble junta SPIRO®System - diámetro 160Ø

- Propiedad del archivo: CONSTRUNARIO
- Formato: FIEBDC-3/2012
- Programa: Construnario Versión 3.51
- Fecha de los precios: 27/11/2018
- Divisa: EUR

**BL16090** u Codo estampado 90° doble junta SPIRO®System - diámetro 160Ø
Codo estampado 90° doble junta SPIRO®System
