# Fibra desnuda de alto rendimiento 0,25mm, referencia HBF100 de Advanced Fiber

- Propiedad del archivo: CONSTRUNARIO
- Formato: FIEBDC-3/2012
- Programa: Construnario Versión 3.51
- Fecha de los precios: 04/11/2022
- Divisa: EUR

**C1902AFO_01** u Fibra desnuda de alto rendimiento 0,25mm, referencia HBF100 de Advanced Fiber
Fibras ópticas desnudas (PMMA) de alto rendimiento de Ø0,25mm a 3mm. Para usos en instalaciones decorativas, como cielos estrellados, o en áreas protegidas de posibles daños mecánicos. Disponibles en cajas, bobinas, cortadas a medida o en mazos
