# Iluminadores de led básico, referencia XXX022 de Advanced Fiber Optics. Cielos estrellados. 7W

- Propiedad del archivo: CONSTRUNARIO
- Formato: FIEBDC-3/2012
- Programa: Construnario Versión 3.51
- Fecha de los precios: 10/05/2022
- Divisa: EUR

**C1902AFO_02** u Iluminadores de led básico, referencia XXX022 de Advanced Fiber Optics. Cielos estrellados. 7W
Los iluminadores son proyectores diseñados para inyectar luz en las fibras. Además de características como cambio de color, discos de efectos para firmamentos, tambores de animación y clasificación IP para usos en exteriores o interiores, la principal diferencia entre los modelos es su potencia lumínica. Las aplicaciones de iluminación o de guías de emisión lateral precisan iluminadores potentes sin importar los condicionantes ambientales. Otros usos, decorativos en particular, necesitarán más o menos potencia en función de la iluminancia ambiente, distancia al observador y su importancia.
