# Aplique para expositor, referencia ADF451 de Advanced Fiber. Lentes: 30°

- Propiedad del archivo: CONSTRUNARIO
- Formato: FIEBDC-3/2012
- Programa: Construnario Versión 3.51
- Fecha de los precios: 04/11/2022
- Divisa: EUR

**C1902AFO_03** u Aplique para expositor, referencia ADF451 de Advanced Fiber. Lentes: 30°
Apliques para expositores, escaparates e iluminación general. Fabricados en aleación ligera con acabado en epoxi gris. Otros acabados disponibles bajo pedido.
