# Registradores trifásicos de calidad eléctrica 1748

- Propiedad del archivo: CONSTRUNARIO
- Formato: FIEBDC-3/2012
- Programa: Construnario Versión 3.30
- Fecha de los precios: 09/11/2017
- Divisa: EUR

**Fluke1748** u Registradores trifásicos de calidad eléctrica 1748
Los registradores trifásicos de calidad eléctrica 1742, 1746 y 1748 de Fluke permiten un acceso rápido y sencillo a los datos que necesita para tomar decisiones cruciales relativas a la energía y la calidad eléctrica en tiempo real. Los registradores trifásicos de calidad eléctrica de la serie 1740 de Fluke son compactos y resistentes, y están especialmente diseñados para técnicos e ingenieros que requieren la flexibilidad necesaria para solucionar problemas, cuantificar el consumo y analizar sistemas de distribución. Puesto que cumple totalmente las normas internacionales de calidad eléctrica como IEC 61000-4-30 y es capaz de registrar de forma simultánea hasta 500 parámetros y, a la vez, de capturar eventos, la serie Fluke 1740 permite descubrir problemas de calidad eléctrica intermitentes y de difícil acceso de forma más sencilla que nunca. El software Energy Analyze Plus incluido evalúa rápidamente la calidad eléctrica en la acometida de servicio, subestación o en la carga, de acuerdo con las normales nacionales e internacionales como la EN 50160 y IEEE 519. La interfaz de usuario mejorada, las sondas flexibles de corriente y la función de verificación de medida inteligente, que permite verificar y corregir las conexiones de forma digital, hacen la configuración más fácil que nunca y reducen la incertidumbre de medida. Minimice su tiempo en entornos potencialmente peligrosos y reduzca los problemas asociados a la adaptación a PPE mediante una conexión inalámbrica (Wi-Fi) para consultar los datos directamente en el campo. Disponible en varias versiones.
