# Comprobador eléctrico T6-1000

- Propiedad del archivo: CONSTRUNARIO
- Formato: FIEBDC-3/2012
- Programa: Construnario Versión 3.30
- Fecha de los precios: 09/11/2017
- Divisa: EUR

**FlukeT61000** u Comprobador eléctrico T6-1000
Mida tensiones de hasta 1000 V CA con la mordaza abierta, sin necesidad de cable de prueba en contacto con la tensión. + Sin abrir las tapas de contactos. En cables de hasta AWG 4/0 (120 mm ="2") hasta un máximo de 200 A. Cambiará su forma de trabajar. Más seguro. Más rápido. Más fácil.
