# Detector de fuga de gas Fluke Ti450 SF6

- Propiedad del archivo: CONSTRUNARIO
- Formato: FIEBDC-3/2012
- Programa: Construnario Versión 3.30
- Fecha de los precios: 09/11/2017
- Divisa: EUR

**FlukeTi450** u Detector de fuga de gas Fluke Ti450 SF6
Infrarrojos para el día a día. Detección de gas SF6 cuando la necesita. Mejore su eficiencia y ahorre dinero con una cámara termográfica de alto rendimiento con detección avanzada de SF6; disfrute de dos funciones críticas en un mismo instrumento. Y lo mejor de todo es que este instrumento es lo suficientemente asequible para su adquisición, así que podrá realizar inspecciones de gas y por infrarrojos siempre que lo desee sin necesidad de afrontar costosos gastos de alquiler ni contratar a profesionales.Lleve dos instrumentos en uno. A un precio excepcional. Diseñada para ofrecer la máxima fiabilidad. Basado en la tecnología de la cámara con empuñadura tipo pistola con el mejor rendimiento de Fluke, el Fluke Ti450 SF6 permite cambiar rápidamente entre gas e infrarrojo, facilitando así pasar de un modo a otro sobre el terreno. Dos soluciones críticas en una cámara termográfica excepcional. El nuevo detector de fuga de gas Ti450 SF6 destaca por rendimiento y precio. Con la comodidad de la empuñadura tipo pistola y el sencillo sistema de "apuntar y disparar" resulta fácil diagnosticar hasta los puntos más difíciles. La función añadida de detección de gas SF6 le permite obtener el análisis que necesita en cualquier momento y en cualquier lugar. Las empresas ya no están atrapadas en la complicada posición de tener que realizar inspecciones, rastrear las fugas de SF6 y gestionar los costes extraordinariamente altos de adquirir o alquilar el equipo necesario.
