# Calibrador automático de presión Fluke 729

- Propiedad del archivo: CONSTRUNARIO
- Formato: FIEBDC-3/2012
- Programa: Construnario Versión 3.30
- Fecha de los precios: 09/11/2017
- Divisa: EUR

**FLK729** u Calibrador automático de presión Fluke 729
El calibrador automático de presión Fluke 729 se ha diseñado específicamente, con la ayuda de técnicos de procesos, para simplificar el proceso de calibración de la presión y proporcionar los resultados de las comprobaciones de forma más rápida y precisa. Los técnicos son conscientes de que la calibración de la presión puede ser una tarea que lleva su tiempo, pero el 729 hace que sea más fácil que nunca al incorporar una bomba eléctrica interna que proporciona regulación y generación de la presión automática en un equipo portátil, resistente y fácil de usar. El 729 es el calibrador de presión portátil ideal; se trata de un dispositivo que bombea automáticamente hasta alcanzar el punto de presión objetivo establecido por el usuario. A continuación, el control de ajuste preciso interno estabiliza automáticamente la presión en el valor solicitado. El Fluke 729 también puede comprobar automáticamente varios puntos de comprobación de la presión y documentar automáticamente los resultados. La calibración consiste tan solo en escribir la presión inicial y final, el número de puntos de comprobación y el nivel de tolerancia. El 729 se encarga del resto. Las funciones de comunicación HART incorporadas permiten realizar ajustes de mA del transmisor HART, permiten configurar los parámetros HART básicos y ofrecen la posibilidad de ajustar a los valores aplicados del 0% y 100%. Cargue y gestione los resultados de la calibración documentados con el software de gestión de calibración DPCTrack2™ para facilitar la gestión de su instrumentación, generar comprobaciones e informes programados y gestionar los datos de calibración. Con tres rangos para elegir, 30 psi (2 bar, 200 kPa), 150 psi (10 bar, 1 MPa) y 300 psi (20 bar, 2 MPa), los calibradores automáticos de presión Fluke 729 están diseñados para utilizarse cuándo y dónde se necesite. *No todos los modelos están disponibles en todos los países. Consulte a su representante de Fluke.
