# Termómetro de infrarrojos Fluke 64 MAX

- Propiedad del archivo: CONSTRUNARIO
- Formato: FIEBDC-3/2012
- Programa: Construnario Versión 3.30
- Fecha de los precios: 09/11/2017
- Divisa: EUR

**Fluke64max** u Termómetro de infrarrojos Fluke 64 MAX
El termómetro de infrarrojos Fluke 64 MAX ofrece la precisión que necesita para hacer bien su trabajo, sin exceder su presupuesto. Este termómetro de infrarrojos es un instrumento ligero y compacto que ha sido diseñado y probado para resistir caídas desde 3 m y que podrá utilizar hasta en los entornos más exigentes aunque usted no se encuentre ahí.
