# Multímetro Fluke 787B ProcessMeter™

- Propiedad del archivo: CONSTRUNARIO
- Formato: FIEBDC-3/2012
- Programa: Construnario Versión 3.30
- Fecha de los precios: 09/11/2017
- Divisa: EUR

**Fluke787B** u Multímetro Fluke 787B ProcessMeter™
Los multímetros Fluke 787B ProcessMeter™ duplican las capacidades de resolución de problemas al combinar la potencia de un multímetro digital con categoría de seguridad y un calibrador de lazo de mA en un solo instrumento compacto de comprobación. El multímetro digital Fluke 787B, que se basa en las capacidades de medida del multímetro digital Fluke 87, añaden la capacidad de medir, generar y simular mA a la precisión y resolución que cabe esperar de un calibrador de lazo de mA de Fluke: el instrumento ideal para solucionar problemas y calibrar aplicaciones de lazo de corriente. Gracias a su compatibilidad con la app y el software Fluke Connect®, los técnicos pueden supervisar de forma inalámbrica, registrar y compartir datos sobre el terreno con sus equipos en cualquier momento y en cualquier lugar*. *Requiere el módulo Fluke IR3000FC (no se incluye). No todos los modelos están disponibles en todos los países. Consulte con su representante de Fluke.
