# Cámara de infrarrojos Fluke TiX580

- Propiedad del archivo: CONSTRUNARIO
- Formato: FIEBDC-3/2012
- Programa: Construnario Versión 3.30
- Fecha de los precios: 09/11/2017
- Divisa: EUR

**FLK-TiX580** u Cámara de infrarrojos Fluke TiX580
Trabaje con el mejor equipo. El modelo TiX580 es una cámara termográfica de 640 x 480 robusta y minuciosamente diseñada. Ahora los usuarios pueden realizar inspecciones termográficas con mayor confianza y obtener resultados de una forma más rápida, todo con la robustez y la facilidad de uso que espera de Fluke. Vea imágenes más claras y nítidas que podrá interpretar con mayor exactitud. La pantalla con rotación de 240 grados facilita la captura de imágenes cuando el equipo se encuentra en zonas de difícil acceso. El diseño ergonómico y la correa para el cuello facilitan en gran medida los largos días de inspecciones. Cuando se utiliza en exteriores, la pantalla giratoria permite realizar ajustes para minimizar los reflejos, y la gran pantalla táctil LCD de 5,7 pulgadas de Fluke proporciona una experiencia de visualización de calidad superior; un instrumento diseñado verdaderamente para cumplir su fin. Incluye el nuevo software de escritorio Fluke Connect® SmartView®, potente y fácil de utilizar. El software de escritorio Fluke Connect SmartView es una plataforma de software completa y conectada que representa el futuro del mantenimiento de equipos, la supervisión, el análisis y la elaboración integrada de informes. Ahora es más fácil que nunca optimizar las imágenes térmicas, realizar análisis, generar informes rápidos, personalizados y exhaustivos, y exportar imágenes en el formato deseado a la nube. Utilice Fluke Connect, el mayor sistema integrado de software e instrumentos de mantenimiento del mundo. Modelos disponibles: FLK-TiX580 60 Hz y FLK-TiX580 9 Hz
