# Cámara de infrarrojos Fluke Ti480

- Propiedad del archivo: CONSTRUNARIO
- Formato: FIEBDC-3/2012
- Programa: Construnario Versión 3.30
- Fecha de los precios: 09/11/2017
- Divisa: EUR

**FLK-Ti480** u Cámara de infrarrojos Fluke Ti480
Trabaje con el mejor equipo. El modelo TiX480 es una cámara termográfica de 640 x 480 robusta y minuciosamente diseñada. Ahora los usuarios pueden realizar inspecciones termográficas con mayor confianza y obtener resultados de una forma más rápida, todo con la robustez y la facilidad de uso que espera de Fluke. Satisfaga las estrictas exigencias de las inspecciones termográficas. Esta cámara de infrarrojos ha sido diseñada para trabajar con comodidad en entornos complicados y satisfacer las exigentes demandas de los usuarios de cámaras termográficas; un instrumento diseñado verdaderamente para cumplir su fin. Incluye el nuevo software de escritorio Fluke Connect® SmartView®, potente y fácil de utilizar. El software de escritorio Fluke Connect SmartView es una plataforma de software completa y conectada que representa el futuro del mantenimiento de equipos, la supervisión, el análisis y la elaboración integrada de informes. Ahora es más fácil que nunca optimizar las imágenes térmicas, realizar análisis, generar informes rápidos, personalizados y exhaustivos, y exportar imágenes en el formato deseado a la nube. Utilice Fluke Connect, el mayor sistema integrado de software e instrumentos de mantenimiento del mundo. Modelos disponibles: FLK-Ti480 60 Hz y FLK-Ti480 9 Hz.
