# Medidor de pinza amperimétrica para corrientes de fuga de verdadero valor eficaz Fluke 368 FC

- Propiedad del archivo: CONSTRUNARIO
- Formato: FIEBDC-3/2012
- Programa: Construnario Versión 3.30
- Fecha de los precios: 09/11/2017
- Divisa: EUR

**Fluke368FC** u Medidor de pinza amperimétrica para corrientes de fuga de verdadero valor eficaz Fluke 368 FC
El medidor de pinza amperimétrica para corrientes de fuga de verdadero valor eficaz Fluke 368 FC ayuda a detectar, documentar, registrar y comparar lecturas de corriente de fuga en el tiempo como medio para evitar períodos de inactividad imprevistos y para identificar fallos GFCI y RCD intermitentes, todo ello sin necesidad de desconectar sus equipos. El Fluke 368 FC cuenta con una mordaza de 40 mm de diámetro que permite trabajar con conductores de gran tamaño. La mordaza está totalmente apantallada para capturar con precisión señales de fuga muy pequeñas, y para minimizar la interferencia electromagnética externa. El modelo 368 FC también ofrece conectividad inalámbrica de datos mediante Fluke Connect. Como parte de Fluke Connect® (el mayor sistema de software del sector y más de 40 instrumentos de medida inalámbricos), el modelo 368 FC permite realizar el seguimiento de los cambios de fugas de corriente, lo que le ayuda a identificar posibles problemas antes de que se conviertan en averías graves.
