# Multímetro termográfico Fluke 279 FC TRMS

- Propiedad del archivo: CONSTRUNARIO
- Formato: FIEBDC-3/2012
- Programa: Construnario Versión 3.30
- Fecha de los precios: 09/11/2017
- Divisa: EUR

**279FCTRMS** u Multímetro termográfico Fluke 279 FC TRMS
El multímetro termográfico de valor eficaz verdadero Fluke 279 FC ayuda a encontrar, reparar, validad e informar muchos problemas eléctricos rápidamente, a fin de asegurarse de que los problemas se solucionen. Localizar el problema inmediatamente Los multímetros con imágenes termográficas son una herramienta de primer nivel para la solución de problemas en equipos eléctricos, que es capaz de verificar los puntos calientes de los equipos y transformadores de alta tensión, además de detectar el calentamiento de fusibles, cables, aisladores, conectores, empalmes y conmutadores. El análisis con la cámara termográfica del multímetro 279 FC revela muchos problemas eléctricos rápidamente desde una distancia segura. Con la combinación de dos herramientas en una, el multímetro termográfico aligera la carga y aumenta la productividad. Funcionalidad ampliada Es compatible con iFlex® (una pinza de corriente flexible) para ampliar las capacidades de medición y poder alcanzar lugares reducidos o de difícil acceso para realizar mediciones de corriente (hasta 2500 A de CA). La amplia pantalla LCD a todo color hace más fácil y clara la visualización de imágenes y lecturas. La batería recargable con duración de más de 10 horas permite trabajar todo el día en condiciones normales. Comunicar los resultados Con Fluke Connect® integrado, es posible transmitir los resultados de manera inalámbrica a un smartphone y ahorrar tiempo en la creación de informes para validar que se ha completado el trabajo. Solucione problemas con mayor eficacia mediante el seguimiento y la determinación de tendencias de las mediciones en directo en la pantalla del smartphone. Crear y enviar informes por correo electrónico directamente desde el terreno. Modelos disponibles: 279 FC/iFlex TRMS y 279 FC TRMS
