# Analizador de calidad eléctrica y eficiencia de motores Fluke 438-II

- Propiedad del archivo: CONSTRUNARIO
- Formato: FIEBDC-3/2012
- Programa: Construnario Versión 3.30
- Fecha de los precios: 09/11/2017
- Divisa: EUR

**Fluke-438** u Analizador de calidad eléctrica y eficiencia de motores Fluke 438-II
El analizador de calidad eléctrica y eficiencia de motores Fluke 438-II añade funciones de medición mecánica fundamentales para los motores eléctricos a las avanzadas funciones de análisis de calidad eléctrica de los analizadores Fluke 430 Serie II. Mida y analice de manera rápida y sencilla los principales parámetros de rendimiento eléctrico y mecánico, como potencia, armónicos, desequilibrios, velocidad del motor y potencia mecánica, sin necesidad de sensores mecánicos. Los nuevos analizadores calidad eléctrica y eficiencia de motores Fluke 434-II, 435-II y 437-II añaden funciones de análisis de motores a las unidades actuales con el kit de actualización del analizador de motores Fluke-438-II/MA. Modelos disponibles: Fluke-438-II, Fluke-438-II/Basic, Fluke-438-II/INTL, Fluke-438-II/MA.
