# Comprobador de instalaciones multifunción Fluke 1663

- Propiedad del archivo: CONSTRUNARIO
- Formato: FIEBDC-3/2012
- Programa: Construnario Versión 3.30
- Fecha de los precios: 09/11/2017
- Divisa: EUR

**FLK-1663** u Comprobador de instalaciones multifunción Fluke 1663
El comprobador ideal para los profesionales. Este dispositivo es ideal para usuarios profesionales, cuenta con funcionalidad completa y funciones avanzadas de medida; además es fácil de usar. Funcionamiento intuitivo y adaptable fácilmente a trabajadores de diferentes niveles de habilidad.
