# Registrador de potencia avanzado Fluke 1738

- Propiedad del archivo: CONSTRUNARIO
- Formato: FIEBDC-3/2012
- Programa: Construnario Versión 3.30
- Fecha de los precios: 09/11/2017
- Divisa: EUR

**FLUKE1738** u Registrador de potencia avanzado Fluke 1738
El registrador de potencia trifásico avanzado 1738 de Fluke, compatible con la aplicación móvil Fluke Connect® y el software de escritorio, le facilita los datos necesarios para tomar las decisiones de calidad eléctrica y consumo de energía adecuadas en tiempo real. Al igual que el registrador de potencia Fluke 1736, el registrador de potencia avanzado 1738 captura y registra automáticamente más de 500 parámetros de calidad eléctrica, a la vez que le permite solucionar problemas de calidad eléctrica más avanzados. Realice análisis avanzados con una función mejorada de resumen del estado de la calidad eléctrica (EN50160) que le proporciona una perspectiva rápida del estado general del sistema eléctrico. El resumen del estado de la calidad eléctrica se basa en datos detallados de la calidad eléctrica, que incluyen la forma de onda del evento visible, para proporcionar mayor visibilidad en los datos necesarios para optimizar la confiabilidad y las ganancias. La interfaz de usuario mejorada, las sondas flexibles de corriente y la función de verificación de medida inteligente, que permite reducir los errores de medición verificando de forma digital y corregir errores de conexión habituales, hacen la configuración más fácil que nunca y reducen la incertidumbre de medición. Acceda a los datos y compártalos con su equipo de forma remota a través de la aplicación Fluke Connect®. Así podrá mantener distancias de trabajo seguras y tomar decisiones importantes en tiempo real, reduciendo la necesidad de equipos de protección, las visitas al emplazamiento y las comprobaciones. También puede realizar cuadros y gráficos con las mediciones de forma fácil y rápida para ayudar a identificar problemas y crear informes detallados con el paquete de software incluido Fluke Energy Analyze Plus. De forma opcional, puede crear informes IEEE519 que le den una mejor perspectiva de los niveles armónicos, la tensión, la distorsión de la corriente y la corriente de carga (se requiere licencia). El Fluke 1738 es la herramienta perfecta para llevar a cabo estudios de energía y registros avanzados de la calidad eléctrica. Modelos disponibles: FLUKE 1738/B, FLUKE 1738/EUS, FLUKE 1738/INTL y FLUKE 1738/WINTL.
