# Cámara de infrarrojos TiX560 con lente gran angular

- Propiedad del archivo: CONSTRUNARIO
- Formato: FIEBDC-3/2012
- Programa: Construnario Versión 3.30
- Fecha de los precios: 09/11/2017
- Divisa: EUR

**FLK-TiX560-W** u Cámara de infrarrojos TiX560 con lente gran angular
Diseñada para tareas profesionales de inspección industrial y diagnóstico de edificios, la TiX560 junto con la lente gran angular le proporciona un mayor campo de visión que le permite tener una mejor visibilidad en espacios reducidos o visualizar zonas más grandes de solo un vistazo. El kit es una opción excelente para inspeccionar conjuntos completos de armarios eléctricos o usar ventanas de IR. Ahorre tiempo en las inspecciones de techos y edificaciones en general gracias a una mayor área de inspección, en una sola imagen. Las lentes intercambiables no requieren calibración y están fabricadas al 100% en germanio cortado al diamante con un recubrimiento especial técnico; el material más eficiente para la transmisión de energía hasta el sensor. Modelos disponibles: FLK-TiX560-Wide2-60Hz-Kit, FLK-TiX560-Wide2-9Hz-Kit
