# Cámara termográfica Fluke TiS75

- Propiedad del archivo: CONSTRUNARIO
- Formato: FIEBDC-3/2012
- Programa: Construnario Versión 3.30
- Fecha de los precios: 09/11/2017
- Divisa: EUR

**FLK-TiS75** u Cámara termográfica Fluke TiS75
- Imágenes de calidad profesional con una resolución de 320x240 - Flexibilidad de enfoque manual para obtener imágenes nítidas a tan solo 0,15 m (6 pulgadas) - Vea los problemas a una distancia de seguridad gracias a su relación D:S de 504:1 - Vea la ubicación exacta del problema con imágenes visuales e infrarrojas precisas con IR-Fusion® o con la característica de imagen en imagen - Disfrute de un área de inspección un 33% mayor gracias a la pantalla LCD de 320 x 240 de 3,5 pulgadas, en comparación con una pantalla LCD de 3 pulgadas - Conozca siempre el nivel de sus baterías: baterías recargables con indicador de nivel de carga - Señale fácilmente los problemas con el puntero láser incorporado - Interfaz fácil de usar con acceso rápido a las imágenes - Robusta y fiable
