# Multímetro de aislamiento Fluke 1587 FC

- Propiedad del archivo: CONSTRUNARIO
- Formato: FIEBDC-3/2012
- Programa: Construnario Versión 3.30
- Fecha de los precios: 09/11/2017
- Divisa: EUR

**FLK-1587-FC** u Multímetro de aislamiento Fluke 1587 FC
Los multímetros de aislamiento Fluke 1587 FC combinan un comprobador de aislamiento digital con un completo multímetro digital de verdadero valor eficaz en un único dispositivo portátil y compacto que proporciona la máxima versatilidad para la solución de problemas y el mantenimiento preventivo. El multímetro de aislamiento Fluke 1587 FC agrega cuatro nuevas funciones de diagnóstico mediante la aplicación de mediciones Fluke Connect®: Las pruebas de relación de PI/DAR programadas con gráficos TrendIt™ identifican más rápidamente los problemas de humedad y aislamiento contaminado Almacenar la memoria mediante Fluke Connect, lo que elimina la necesidad de escribir los resultados, reduce los errores y guarda los datos para realizar un seguimiento del historial en el tiempo La compensación de temperatura a través de la aplicación ayuda a establecer una referencia precisa y a realizar comparaciones del historial pertinente Realizar un seguimiento del historial y de la tendencia de activos, lo que permite identificar la degradación con el paso del tiempo, además de hacer posible la toma de decisiones en el campo y en tiempo real con Assets de Fluke Connect®
