# Pinza amperimétrica de verdadero valor eficaz de CA/CC Fluke 376 FC con iFlex®

- Propiedad del archivo: CONSTRUNARIO
- Formato: FIEBDC-3/2012
- Programa: Construnario Versión 3.30
- Fecha de los precios: 09/11/2017
- Divisa: EUR

**Fluke376FC** u Pinza amperimétrica de verdadero valor eficaz de CA/CC Fluke 376 FC con iFlex®
El producto Fluke 376 FC es parte de la familia de herramientas de prueba inalámbricas de Fluke Connect. Ahora usted puede: Registrar y observar las tendencias de las mediciones para localizar las fallas intermitentes Transmitir los resultados de manera inalámbrica con la aplicación para mediciones de Fluke Connect® Crear y enviar informes desde el terreno Permanecer seguro y lejos del área del arco eléctrico con conectividad Bluetooth a dispositivos Apple y Android El modelo Fluke 376 FC es el sustituto directo de la pinza amperimétrica Fluke 376.
