# Registrador de Potencia Fluke 1736

- Propiedad del archivo: CONSTRUNARIO
- Formato: FIEBDC-3/2012
- Programa: Construnario Versión 3.30
- Fecha de los precios: 09/11/2017
- Divisa: EUR

**FLUKE1736** u Registrador de Potencia Fluke 1736
El registrador de potencia trifásico 1736 de Fluke, compatible con la aplicación móvil Fluke Connect® y el software de escritorio, le facilita los datos necesarios para tomar las decisiones de calidad eléctrica y consumo de energía adecuadas en tiempo real. Es la herramienta perfecta para llevar a cabo estudios de energía y registros de la calidad eléctrica. El modelo 1736 captura y registra más de 500 parámetros de calidad eléctrica para proporcionar mayor visibilidad en los datos necesarios para optimizar la confiabilidad y las ganancias. La interfaz de usuario mejorada, las sondas flexibles de corriente y la función de verificación de medida inteligente, que permite reducir los errores de medición verificando de forma digital y corregir errores de conexión habituales, hacen la configuración más fácil que nunca y reducen la incertidumbre de medición. Acceda a los datos y compártalos con su equipo de forma remota a través de la aplicación Fluke Connect®. Así podrá mantener distancias de trabajo seguras y tomar decisiones importantes en tiempo real, reduciendo la necesidad de equipos de protección, las visitas al emplazamiento y las comprobaciones. También puede realizar cuadros y gráficos con las mediciones de forma fácil y rápida para ayudar a identificar problemas y crear informes detallados con el paquete de software incluido Fluke Energy Analyze Plus. El registrador de potencia Fluke 1736 es el mejor para uso general. Si buscas un registrador de potencia con la misma capacidad de estudio de la energía pero mayor capacidad de registro de la calidad eléctrica, el modelo Fluke 1738 es la mejor elección. Modelos disponibles: FLUKE 1736/B, FLUKE 1736/EUS, Fluke 1736/INTL, FLUKE 1736/WINTL
