# Injerto 90° doble junta SPIRO®System - diámetro nominal 125/125

- Propiedad del archivo: CONSTRUNARIO
- Formato: FIEBDC-3/2012
- Programa: Construnario Versión 3.51
- Fecha de los precios: 27/11/2018
- Divisa: EUR

| Código | Ud | Descripción |
|---|---|---|
| PSL125125 | u | Injerto 90° doble junta SPIRO®System - diámetro nominal 125/125 |
