# Registro manual doble junta SPIRO®System - Ø630

- Propiedad del archivo: CONSTRUNARIO
- Formato: FIEBDC-3/2012
- Programa: Construnario Versión 3.51
- Fecha de los precios: 27/11/2018
- Divisa: EUR

| Código | Ud | Descripción |
|---|---|---|
| DSL630 | u | Registro manual doble junta SPIRO®System - Ø630 |
