# Registro manual hermético doble junta SPIRO®System - 300Ø

- Propiedad del archivo: CONSTRUNARIO
- Formato: FIEBDC-3/2012
- Programa: Construnario Versión 3.51
- Fecha de los precios: 27/11/2018
- Divisa: EUR

**DTL300** u Registro manual hermético doble junta SPIRO®System - 300Ø
Registro manual hermético doble junta SPIRO®System
