# Tapa tubo doble junta SPIRO®System - 400Ø

- Propiedad del archivo: CONSTRUNARIO
- Formato: FIEBDC-3/2012
- Programa: Construnario Versión 3.51
- Fecha de los precios: 27/11/2018
- Divisa: EUR

| Código | Ud | Descripción |
|---|---|---|
| ESL400 | u | Tapa tubo doble junta SPIRO®System - 400Ø |
