# Manguito accesorio - diámetro nominal 1000Ø

- Propiedad del archivo: CONSTRUNARIO
- Formato: FIEBDC-3/2012
- Programa: Construnario Versión 3.51
- Fecha de los precios: 27/11/2018
- Divisa: EUR

| Código | Ud | Descripción |
|---|---|---|
| MF1000 | u | Manguito accesorio - diámetro nominal 1000Ø |
