# Registro hermético SPIRO®System motorizado 24V - 250Ø

- Propiedad del archivo: CONSTRUNARIO
- Formato: FIEBDC-3/2012
- Programa: Construnario Versión 3.51
- Fecha de los precios: 27/11/2018
- Divisa: EUR

| Código | Ud | Descripción |
|---|---|---|
| DTLB24250 | u | Registro hermético SPIRO®System motorizado 24V - 250Ø |
