# Reducción concéntrica doble junta SPIRO®System - 160/150Ø

- Propiedad del archivo: CONSTRUNARIO
- Formato: FIEBDC-3/2012
- Programa: Construnario Versión 3.51
- Fecha de los precios: 27/11/2018
- Divisa: EUR

**RCPL160150** u Reducción concéntrica doble junta SPIRO®System - 160/150Ø
Reducción concéntrica doble junta SPIRO®System
