# Reducción concéntrica doble junta SPIRO®System - 200/160Ø

- Propiedad del archivo: CONSTRUNARIO
- Formato: FIEBDC-3/2012
- Programa: Construnario Versión 3.51
- Fecha de los precios: 27/11/2018
- Divisa: EUR

**RCPL200160** u Reducción concéntrica doble junta SPIRO®System - 200/160Ø
Reducción concéntrica doble junta SPIRO®System
